# Tancament metàl·lic enrotllable "PERSAX"

- Propietat de l'arxiu: CYPE INGENIEROS, S.A.
- Format: FIEBDC-3/2002
- Divisa: EUR
- Costos indirectes: 3.00 %
- IVA: 21.00 %

## F Façanes i particions

### FD Defenses

#### FDC Tancaments metàl·lics

**FDC020** U Tancament metàl·lic enrotllable "PERSAX".
Tancament metàl·lic enrotllable de lamel·les d'alumini extrusionat, 300 cm d'amplada i 220 cm d'altura, amb lamel·la corba cega, Segur EC-60 Extreme "PERSAX", acabat blanc estàndard, eix d'acer galvanitzat, guies laterals d'alumini extrusionat, model AL GA-95 "PERSAX", de 87,5x95 mm i 3 mm de gruix, amb junts de goma, i motor elèctric model Centris 75 "SIMU". Inclús tirants i suports laterals d'acer galvanitzat per a fixació al parament.
Inclou: Col·locació i fixació dels perfils guia. Introducció del tancament metàl·lic en les guies. Col·locació i fixació de l'eix als suports. Tensat de la molla. Fixació del tancament metàl·lic a l'eix. Muntatge del sistema d'obertura. Muntatge del sistema d'accionament (eix, engranatge i motor elèctric). Repassos i greixatge de mecanismes i guies. Realització de proves de servei.
Criteri d'amidament de projecte: Nombre d'unitats previstes, segons documentació gràfica de Projecte.
Criteri de mesura d'obra: Es mesurarà el nombre d'unitats realment executades segons especificacions de Projecte.

| Codi | Ut | Descripció | Rendiment | Preu | Import |
|---|---|---|---|---|---|
| mt26pex010a | m² | Lamel·la corba cega, Segur EC-60 Extreme "PERSAX", d'aliatge d'alumini 6063 T5, acabat blanc estàndard, lamel·la terminal amb rivet i taps laterals de niló; resistència a la càrrega del vent classe C2, segons UNE-EN 13241. (material) | 7.590 | 149.60 | 1135.46 |
| mt26pex012 | m | Eix d'acer galvanitzat "PERSAX", per a tancament metàl·lic enrotllable. (material) | 3.000 | 165.00 | 495.00 |
| mt26pex014a | U | Kit per a accionament automàtic de tancament metàl·lic enrotllable, motor central model Centris 75 "SIMU". (material) | 1.000 | 436.26 | 436.26 |
| mt26pex016r | U | Kit de dos suports laterals d'acer galvanitzat "PERSAX", per a subjecció de l'eix del tancament metàl·lic enrotllable al parament. (material) | 1.000 | 100.60 | 100.60 |
| mt26pex015 | U | Tirant d'acer galvanitzat "PERSAX", per a subjecció de les lamel·les a l'eix del tancament metàl·lic enrotllable. (material) | 6.000 | 5.50 | 33.00 |
| mt26pex011a | m | Guia lateral d'alumini extrusionat, model AL GA-95 "PERSAX", de 87,5x95 mm i 3 mm de gruix, amb junts de goma, acabat blanc estàndard, per a tancament metàl·lic enrotllable. (material) | 4.400 | 21.51 | 94.64 |
| op00ato010 |  | Tornavís. | 1.000 | 0.00 | 0.00 |
| op00amo010 |  | Mola o radial. | 1.000 | 0.00 | 0.00 |
| op00tal010 |  | Trepant. | 1.000 | 0.00 | 0.00 |
| mo020 | h | Oficial 1ª construcció. (mà d'obra) | 3.165 | 29.67 | 93.91 |
| mo113 | h | Peó ordinari construcció. (mà d'obra) | 3.165 | 24.86 | 78.68 |
| mo018 | h | Oficial 1ª serraller. (mà d'obra) | 3.165 | 30.13 | 95.36 |
| mo059 | h | Ajudant serraller. (mà d'obra) | 3.165 | 26.48 | 83.81 |
| mo003 | h | Oficial 1ª electricista. (mà d'obra) | 2.770 | 30.63 | 84.85 |
| mo102 | h | Ajudant electricista. (mà d'obra) | 2.770 | 26.36 | 73.02 |
| % | % | Costos directes complementaris | 2 % | 2804.59 | 56.09 |
|  |  | Costos directes |  |  | 2860.68 |
