# Mosquitera Pure "PERSAX"

- Propietat de l'arxiu: CYPE INGENIEROS, S.A.
- Format: FIEBDC-3/2002
- Divisa: EUR
- Costos indirectes: 3.00 %
- IVA: 21.00 %

## L Fusteria, manyeria, vidres i proteccions solars

### LC Fusteria

#### LCO Mosquiteres

**LCO020** U Mosquitera Pure "PERSAX".
Mosquitera fixa "PERSAX", de 600 mm d'amplada i 1000 mm d'altura, formada per perfils d'alumini, amb acabat blanc estàndard, filtre Pure® per a ventilació mecànica i microventilació, accessoris i complements, col·locada amb fixacions mecàniques en la cara exterior de la fusteria. Inclús segellat perimetral de junts mitjançant un cordó de silicona neutra.
Inclou: Replanteig. Ancoratge al parament dels elements de fixació. Muntatge de la mosquitera i dels accessoris. Segellat de junts perimetrals.
Criteri d'amidament de projecte: Nombre d'unitats previstes, segons documentació gràfica de Projecte.
Criteri de mesura d'obra: Es mesurarà el nombre d'unitats realment executades segons especificacions de Projecte.

| Codi | Ut | Descripció | Rendiment | Preu | Import |
|---|---|---|---|---|---|
| mt25pex010a | m² | Mosquitera fixa "PERSAX", formada per perfils d'alumini, amb acabat blanc estàndard, filtre Pure® per a ventilació mecànica i microventilació, accessoris i complements. (material) | 0.600 | 84.00 | 50.40 |
| mt15sja100 | U | Cartutx de massilla de silicona neutra. (material) | 0.160 | 3.13 | 0.50 |
| mo011 | h | Oficial 1ª muntador. (mà d'obra) | 0.829 | 30.63 | 25.39 |
| % | % | Costos directes complementaris | 2 % | 76.29 | 1.53 |
|  |  | Costos directes |  |  | 77.82 |
