# Mosquitera Pure "PERSAX"

- Propietat de l'arxiu: CYPE Ingenieros S.A.
- Format: FIEBDC-3/2016
- Programa: Generador de preus de la construcció. CYPE Ingenieros, S.A.
- Data: 24/01/2025
- Divisa: EUR
- Costos indirectes: 3 %
- IVA: 21 %

## L Fusteria, manyeria, vidres i proteccions solars

### LC Fusteria

#### LCO Mosquiteres

**LCO020** U Mosquitera Pure "PERSAX".
Mosquitera fixa "PERSAX", de 600 mm d'amplada i 1000 mm d'altura, formada per perfils d'alumini, amb acabat blanc estàndard, filtre Pure® per a ventilació mecànica i microventilació, accessoris i complements, col·locada amb fixacions mecàniques en la cara exterior de la fusteria. Inclús segellat perimetral de junts mitjançant un cordó de silicona neutra.
Inclou: Replanteig. Ancoratge al parament dels elements de fixació. Muntatge de la mosquitera i dels accessoris. Segellat de junts perimetrals.
Criteri d'amidament de projecte: Nombre d'unitats previstes, segons documentació gràfica de Projecte.
Criteri de mesura d'obra: Es mesurarà el nombre d'unitats realment executades segons especificacions de Projecte.

| Codi | Ut | Descripció | Rendiment | Preu | Import |
|---|---|---|---|---|---|
| mt25pex010a | m² | Mosquitera fixa "PERSAX", formada per perfils d'alumini, amb acabat blanc estàndard, filtre Pure® per a ventilació mecànica i microventilació, accessoris i complements. (material) | 0.6 | 84 | 50.400 |
| mt15sja100 | U | Cartutx de massilla de silicona neutra. (material) | 0.16 | 3.13 | 0.501 |
| mo011 | h | Oficial 1ª muntador. (mà d'obra) | 0.829 | 30.63 | 25.392 |
| % | % | Costos directes complementaris | 2 % | 76.293 | 1.526 |
|  |  | Costos directes |  |  | 77.819 |

Residus:
- col·locació: mt15sja100 Cartutx de massilla de silicona neutra; factor de residu 0.06

## Recursos

**mt15sja100** U Cartutx de massilla de silicona neutra
Dades tècniques: Cost energètic 87.088 MJ; Emissió de CO2 3.667 kg; Codi LER 17 09 04; Massa de l'element 0.45 kg; Volum 0.0003 m3
Residus:
- embalatge: re170203 Plàstic. (component de residu); rendiment 0.1 kg; Codi LER 17 02 03; Massa de l'element 1 kg; Volum 0.001667 m3
